# Energetische Sanierung Vorderhaus und Quergebäude
Angebotsaufforderung (GAEB DA XML 3.2, DA83)
Projekt: 17728
Währung: EUR
Vergabeart: Freihändige Vergabe
Ausführungsbeginn: 07.09.2026
Ausführungsende: 31.12.2026
Auftraggeber: Covivio Quadriga 48. GmbH, c/o Covivio Immobilien GmbH, Essener Straße 66, 46047 Oberhausen
Erstellt mit: GXML Toolbox V3.3 R20230829, iTWO_64 V24.0.454, 07.07.2026

## A) AV
A) ALLGEMEINE VERTRAGSBEDINGUNGEN
====================================
A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

1. Koordination / Terminabsprache(n) mit dem(den) Mieter(n) / Kundenbetreuer(n) / Bauleiter(n)
2. Fahrt- und Transportkosten
3. Tarifliche Zulagen wie beispielsweise für Schmutz, Staub oder ekelerregende Arbeiten
4. Abdecken von Einrichtungsgegenständen zum Schutz vor Beschädigung und Verschmutzung
5. Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## B) ATV
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZTV
C) ZUSÄTZLICHE TECHNISCHE VERTRAGSBEDINGUNGEN  ================================================

C1) ALLGEMEINES

Die nachfolgend beschriebenen Leistungen sind gemäß VOB/Teil C (neuste Fassung), Allgemeine technische Vertragsbedinungen für Bauleistungen (ATV) auszuführen. Sie beinhalten folgende Arbeiten:
- Erdarbeiten nach DIN 18300
- Landschaftsbauarbeiten nach DIN 18320
- Vegetationstechnische Arbeiten nach DIN 18320
- Kabelleitungstiefbauarbeiten nach DIN 18322
- Entwässerungskanalarbeiten nach DIN 18306
- Betonarbeiten nach DIN 18331
- Stahlbauarbeiten nach DIN 18335
- Pflasterdecken und Plattenbeläge, Einfassungen nach DIN 18318
- Oberbauschichten ohne Bindemittel nach DIN 18315
- Gräben für Abwasserleitungen und -kanäle nach DIN EN 1610
- Baugruben und Gräben nach DIN 4124
- Bodenarbeiten nach DIN 18915
- Pflanzen und Pflanzarbeiten nach DIN 18916
- Rasen und Saatarbeiten nach DIN 18917
- Gussasphaltarbeiten nach DIN 18354
- Schutz von Bäumen, Pflanzenbeständen und Vegetationsflächen nach DIN 18920
- Abbruch- und Rückbauarbeiten nach DIN 18459
- Güteüberwachung von Baustoffen nach DIN 18200
- Plattendruckversuche nach DIN 18134

C2) PROJEKTKURZBESCHREIBUNG

Energetische Komplettsanierung und Modernisierung der beiden Gebäude Vorderhaus und Quergebäude mit Einrüstung der Fassaden, Austausch der Fenster, Türen und Tore, Außendämmung der Fassaden, Ertüchtigung der Bestandsinstallation sowie Instandsetzung der beiden Außenflächen Zwischenhof und Garten, mit einer Gesamtfläche von knapp tausend Quadratmeter. Im Zwischenhof erfolgt die erstmalige Errichtung einer Müllcontainereinhausung aus Stahl.

C3) OBJEKTKURZBESCHREIBUNG

Das Grundstück Berliner Straße 26 befindet sich im Ortsteil 13189 Berlin-Pankow, Zur Orientierung ist diesen Ausschreibungsunterlagen ein Lageplan (M 1:1000) beigefügt. Zufahrts-, Zuwegungs- und Materiallagermöglichkeiten sind vorhanden, können jedoch eingeschränkt sein. Zu erhaltende Sträucher, Hecken, Blumen- /Grünbeete dürfen nicht beschädigt werden. Erforderliche Abdeck- und Schutzarbeiten über die Dauer der Arbeiten sind Bestandteil der Gesamtleistung und in die Einheitspreise einzukalkulieren. Der Bieter hat sich über die örtlichen Gegebenheiten eigenverantwortlich zu informieren. Dieser Aufwand ist in die Einheitspreise einzukalkulieren und wird nicht gesondert vergütet.

C4) BAUSTELLENORDNUNG UND -BESETZUNG

Der Auftragnehmer hat dafür zu sorgen, dass während der gesamten Maßnahmendauer ein Mitarbeiter vor Ort ist, der der deutschen Sprache mächtig ist. Dieser Ansprechpartner muss täglich erreichbar sein. Vor Ausführungsbeginn hat der Auftragnehmer diesen namentlich zu benennen. Des Weiteren liegt es in der Verantwortung des Auftragnehmers, dass jeder seiner Angestellten ihren persönlichen Sozialversicherungsausweis täglich mit sich zu führen haben (Ausschluss illegaler Beschäftigung). Ebenso hat der Auftragnehmer dafür Sorge zu tragen, dass die Baustelle täglich mit ausreichendem Fachpersonal besetzt ist. Die Baustelle ist nach Beendigung der täglichen Arbeitszeit besenrein zu hinterlassen. Alle von den Arbeiten des Auftragnehmers herrührenden Verunreinigungen und anfallende Schuttmassen sind unverzüglich zu beseitigen und abzufahren. Sämtliche Personalkosten und Deponiegebühren zum Beseitigen von Verunreinigungen sind in die Einheitspreise einzurechnen.

C5) EIGENÜBERWACHUNG

Der Auftragnehmer ist verpflichtet eine Eigenüberwachung beim Einbau der einzubauenden Materialien durchzuführen. Die Ergebnisse der Eigenüberwachung sind zu dokumentieren. Die Protokolle sind der Bauherrschaft unaufgefordert zu übemitteln. Die Güte des gelieferten Betons und Baustahls ist mittels Lieferscheinen und bauaufsichtlichen Prüfzeugnissen nachzuweisen. Die Arbeitsvorgehensweisen sind zwingend mit der Bauleitung abzustimmen. ln der Nähe von zu erhaltenden Bäumen, Pflanzenbeständen und Vegetationsflächen müssen die Arbeiten mit der gebotenen Sorgfalt ausgeführt werden.

C6) ENTSORGUNG UND LAGERUNG BODENAUSHUB UND ERDMASSEN

Das abgefahrene Material ist gemäß der gesetzlich vorgeschriebenen Deponieklasse zu entsorgen. Die entsprechenden Nachweise sind vom Auftragnehmer auf Verlangen des Auftraggebers lückenlos vorzulegen. Alle anfallenden Deponiegebühren beziehungsweise -kosten sind in die Einheitspreise einzukalkulieren. Die Abfuhr kontaminierten Materials ist nur mit Wiegekarte, Lkw-Kennzeichen oder Containernummer zulässig. Die Wiegekarte der annehmenden Stelle muss bei Abrechnung der Arbeiten vorgelegt werden. Chemische Unkrautbekämpfungsmittel sind nicht gestattet. Im Sinne des Baumschutzes ist das Lagern von Baustoffen im Wurzelbereich der geschützten Bäume unzulässig. Der fachgerechte Schutz der Bäume im Bereich der Arbeitsflächen der Baustelle liegt im Verantwortungsbereich des Auftragnehmers. Hierzu zählen ins besondere Wurzel-, Stamm- und Kronenschutz der Bäume, welche durch die Baumschutzsatzung geschützt sind. Bei Schäden an Bäumen, Pflanzenbeständen und  Vegetationsflächen ist, soweit der Auftragnehmer den Schaden zu vertreten hat, Schadenersatz zu leisten.
C7) ERDAUSHUB UND OBERBODENABTRAG

Vor Beginn der Arbeiten an der Außenanlage wird eine gemeinsame Begehung gemeinsam mit der Bauleitung des Auftraggebers vorgenommen. Dabei wird der Zustand der vorhandenen Oberflächen, Befestigungen und Einfassungen sowie der angrenzenden Bebauung gemeinsam festgestellt und dokumentiert. Da kein Höhenaufmaß des Geländes vorliegt, erstellt der Auftragnehmer im Rahmen seines Leistungsnachweises ein Erstaufmaß der Bestandsprofilierung zu seinen Lasten. Die Arbeitsausführung des Auftragnehmers beginnt erst nach Freigabe dieses Aufmaßes durch den Auftraggeber. Dieser Aufwand ist in die Einheitspreise der aufgeführten Positionen einzukalkulieren und wird nicht gesondert vergütet.

Nach Abtrag des Oberbodens und Herstellung des Erdplanums, hat der Bieter das gesamte Baufeld zu nivellieren und die Höhenkoten im Grundrissplan anzulegen. Bei sämtlichen Ausschachtungsarbeiten sind die oben aufgeführten Normvorschriften zu beachten und einzuhalten. Das Erdplanum ist nachhaltig vor Austrocknung, Vernässung und Frost zu schützen. Der Aushub für Fundamente, Kabel- und Leitungsgräben ist Bestandteil dieser Leistungsbeschreibung. Die Stellung des Schnurgerüstes wird nicht separat vergütet und ist in die Einheitspreise einzukalkulieren. Bei Fundamentschalungen wird die Fundamentbreite zuzüglich der Schalungsdicke in Ansatz gebracht. Der Einbau von Sauberkeitsschichten und Grobschotterlagen ist unmittelbar nach Aushub der Böden und gegebenenfalls vor Kopf vorzunehmen. Das Schotterplanum ist nach Beendigung der Erd- und Betonarbeiten herzustellen.

Besondere Vorschriften bei Bodenbearbeitungen gemäß LAGA-Liste: Fördern, Transportieren und Zwischenlagern entsprechend der gesetzlich vorgeschriebenen Entsorgungspfade; bei Zwischenlagerungen ist der gesondert gelagerter Aushub regengeschützt abzuplanen, die Planen sind lage- und windsogsicher zu fixieren.

Der vorhandene Oberboden hat eine durchschnittliche Mächtigkeit von etwa 0,2 bis 0,4 m. Für das Lösen von Bodenmassen ist das Fördergerät den Bodenbeschaffenheiten und der Witterung angepasst beizustellen, in jeweiliger Absprache mit der örtlichen Bauleitung. Für das Herstellen der Rohrleitungsgräben gelten DIN 18305, DIN 4033 sowie DIN 4124. Die maximal zulässige Abweichung von der Sollhöhe beträgt bei vegetationstechnischen Arbeiten plusminus fünf Zentimeter und bei Wege- und Pflasterflächen plusminus zwei Zentimeter.

C8) KABELGRÄBEN UND -LEITUNGEN

Im Zuge der Neugestaltung der Außenanlage, müssen im Unterflurbereich Elektrokabelleitungen und Entwässerungskanalrohre neu verlegt werden. Die Lieferung und der Einbau der Elektrokabel erfolgt bauseits durch den Elektrofachbetrieb. Die Verlegung erfolgt ohne Schutzrohr.  Die Mindestbreite für Kabelgräben beträgt 30 cm. Gräben für mehrzügige Anlagen müssen einen betretbaren Arbeitsraum aufweisen. Freigelegte Leitungen, Muffen, Schutzrohre und dergleichen sind zu sichern. Graben- und Baugrubensohlen dürfen nicht aufgelockert werden. Vor dem Einbau von Kabeln, Kabelschutzrohren, Kabelkanälen und dergleichen ist die Gründungssohle auf Eignung zu prüfen. Werden ungeeignete Verhältnisse angetroffen, ist dies dem Auftraggeber mitzuteilen.

Eine zum Schutz der Gründungssohle zu belassende Schutzschicht darf erst unmittelbar vor dem Herstellen von Unterbetonschichten, Fundamenten oder dem Legen von Leitungen entfernt werden. Bei aufgelockertem Boden muss entweder die ursprüngliche Lagerungsdichte durch Verdichten oder die ursprüngliche Tragfähigkeit durch geeignete Maßnahmen wiederhergestellt werden.

Vor dem Hinterfüllen oder Überschütten sind Fremdkörper, die Schäden verursachen können, zu entfernen. Dabei ist zu beachten:

- Beidseitig der Leitungszone ist gleichzeitig bis zu einer Höhe von 15 cm über dem Leitungsscheitel verdichtungsfähiger Boden lagenweise einzubauen und von Hand zu verdichten.
- Es darf erst ab 30 cm über dem Scheitel der Leitung maschinell verdichtet werden.
- Bei Kabeln sind Gesteinskörnungen 0/2 mm zu verwenden, bei Kabelschutzrohren bis 0/8 mm.
- Es ist darauf zu achten, dass die Erdkabel stets sie in ihrer Lage verbleiben.
- Es darf erst mit dem Verfüllen begonnen werden, wenn alle Verbindungen und Auflager durch Erddruck und andere beim Verfüllen auftretende Kräfte belastet werden können.
- Stoffe, die Leitungen schädigen können, beispielsweise Schlacke oder steinige Böden, dürfen im Grabenraum zwischen der Grabensohle und einer Höhe von 30 cm über dem Scheitel der Leitung nicht verwendet werden.

C9) ENTWÄSSERUNGSGRÄBEN UND -ROHRE

Alle beschriebenen Rohre, Formstücke und Zubehörteile müssen den jeweils gültigen Normvorschriften entsprechen und mit Prüf- und Gütezeichen eines Prüfinstituts versehen sein. In die Einheitspreise einzukalkulieren sind, sofern nicht anders beschrieben:

- Lieferung zur Baustelle inklusive aller Dichtungsmittel
- Abladen vom Lieferfahrzeug
- Baustellentransport einschließlich erforderlicher Zwischenlagerung
- Erforderliches Schneiden
- Lieferung aller erforderliche Hilfsbaustoffe
- Vorhaltung aller notwendigen Geräte und Gerüste
- Erforderliche Nebenarbeiten

Höhen- und fluchtgerechtes Verlegen gemäß DIN EN 161 und den ZTVE. Zulässige Maximalabweichung vom planmäßigen Gefälle und horizontaler Lage 0,1 %. Für das Abladen und den Transport auf der Baustelle ist geeignetes Hebegerät mit Feinhub zu verwenden. Ruckartiges Anheben und Aufsetzen ist zu vermeiden. Die Rohre sind einzeln zu transportieren. Abrollen von den Fahrzeugen und Schleifen über dem Boden sind unzulässig. Die Unfallverhütungsvorschriften sind stets zu beachten. Die Leitungen sind im Sandbett einschließlich 10 cm dicker Rohrummantelung zu verlegen. Verwendung von stein- und lehmfreiem Sand.

Für die Bestimmung des Grabenaushubs werden folgende Breiten festgelegt:

- Rohrdurchmesser DN 100 = Grabenbreite 60 cm
- Rohrdurchmesser DN 125 = Grabenbreite 70 cm
- Rohrdurchmesser DN 150 = Grabenbreite 80 cm

C10) GARTEN- UND LANDSCHAFTSBAUARBEITEN

Bei Schnitt oder Rodung anfallendes Material ist zu transportieren, auf geeignetes Fahrzeug zu laden und fachgerecht einer stofflichen Verwertung zuzuführen. Anfallender Grünschnitt kann auch vor Ort gehäckselt werden. Das  Einbringen und Verteilen von Häckselgut in der Anlage ist nur mit Zustimmung des Bauleiters gestattet und wird nicht gesondert vergütet. Sollten bei der Entfernung von Wurzeln oder Stubben Löcher entstehen, sind diese wieder artgleich mit Oberboden aufzufüllen und zu verdichten. Der in den Leistungspositionen angegebene Stammdurchmesser ist auf einem Meter über der Geländeoberkante gemessen. Schnittmaßnahmen an Bäumen sind nach dem aktuellen Stand der Technik durchzuführen. Schnittstellen größer als 20 cm sind mit Wundverschlussmitteln zu behandeln. Ausgenommen sind Baumarten mit hohem Saftfluss und wenn der Schnitt während der Vegetationsperiode durchgeführt wird. Die Einsatzstellen sind sauber zu hinterlassen. Verdichtungen oder Zerstörungen wie beispielsweise Fahrspuren sind zu beseitigen. Dieser Aufwand ist in die Einheitspreise der aufgeführten Positionen einzukalkulieren und wird nicht gesondert vergütet.

C11) STAHLBAUARBEITEN

Stahlprofile sind in der Güte S355JR, Werkstoffnummer 1.0045 nach DIN EN 10025-2 einzusetzten.
Für alle Verschraubungen gilt. wenn nicht anders angegeben:

- Sechskantschraube nach DIN 7990 Mindestfestigkeitsklasse 4.6 nach DIN EN ISO 898-1
- Muttern nach DIN EN ISO 4034, Mindestfestigkeitsklasse 5 nach DIN EN 20898-2
- Scheiben nach DIN 7989-1 und DIN 7989-2, Mindesthärteklasse 100

Stirnbleche biegesteifer Verbindungen nach DASt-Richtlinie und Ultraschallprüfung nach Erfordernisssen.
Nicht angegebene Schweißnähte sind nach DIN 18800 auszuführen.

C12) LEISTUNGSABRECHNUNG

Die beschriebenen Positionen beinhalten die erforderlichen Arbeiten zur ordnungsgemäßen Herstellung der Leistung, einschließlich der Lieferung aller hierfür notwendigen Materialien. Für den Materialtransport bis zum Einsatzort ist der Bieter selbst verantwortlich. Der Auftragnehmer hat seine Leistungen prüfbar abzurechnen. Die zum Nachweis von Art und Umfang der Leistungen erforderlichen Mengenberechnungen sind so anzufertigen, dass alle eingebauten Materialien nachzuprüfen sind. Der Rechnung sind aussagekräftige Zeichnungen beizufügen. Die Abrechnung der Entwässerungsleitungen und -rohre erfolgt nach Einbau. Gemessen wird die gesamte Haltungslänge. Formstücke werden übermessen und als Zulage nach Stück berechnet. Die Abrechnung der Stahlbauarbeiten erfolgt nach der Masse der gefertigten und fix und fertig montierten Stahlbauteile nach Gewicht und Bauteillängen auf Grundlage der geprüften Werkstatt- und Montagezeichnungen.

Das Aufmaß erfolgt nach festem Boden anhand vom Auftragnehmer zu erstellender Aufmaßzeichnungen. Die Wiederverfüllung darf erst nach der Freigabe der Aufmaßzeichnungen durch den Auftraggeber erfolgen, da sonst bei Vergütungsstreitigkeiten kein Anspruch des Auftragnehmers auf Vergütung streitiger Mengen besteht.

Der Erdaushub für Gräben und Fundamente wird mit senkrechten Wänden, also ohne Arbeitsraum auch dann abgerechnet, wenn die Gräben nicht verbaut werden. Das Aufmaß der ausgehobenen Bodenmassen erfolgt im gewachsenen Zustand.

## 06 Instandsetzung und Modernisierung der Außenanlage
Datum: 07.07.2026

### Bereich 1 AUSSENANLAGENARBEITEN

#### Abschnitt 1.1 Rodungs- und Grünschnittarbeiten

*Hinweis*
Sämtliche Rodungen finden auf dem eigenen Grundstück und nur nach Notwendigkeit sowie ausdrücklicher Anweisung durch die Bauleitung statt.

**1.1.10 Rodung Einzelbaum bis 20cm**
Fällung und Entsorgung Einzelbaum mit Stammdurchmesser bis
maximal ca. 20 cm und einer Gesamthöhe von maximal ca. 6 m.

Die Rodung umfasst folgende Leistungen::

- Absägen der Krone und des Stammes
- Zerlegen des Stammes in transportgerechte Stücke
- Entfernen von Ästen, Zweigen und Laub
- Roden des Wurzelstocks bis Bodenoberkante
- Fräsarbeiten zur Rodung des Wurzelstocks unterhalb der Bodenoberkante
- Aufladen und transportieren von Stamm-, Wurzel- und Kronenmaterial
- Abtransport des Schnittmaterials und fachgerechte Entsorgung als Grünabfall oder Biomasse einschließlich Transportkosten und Deponiegebühren

Die Abrechnung erfolgt über die Stückzahl.
Menge: 2,000 Stk

**1.1.20 Rodung Einzelbaum bis 40cm**
Rodung wie wie vor beschrieben, jedoch Einzelbaum mit Stammdurchmesser bis
maximal ca. 40 cm und einer
Gesamthöhe von maximal
ca. 8 m.
Menge: 4,000 Stk

**1.1.30 Rodung Wurzelstock bis 60cm**
Wurzelstock von Laub- und Nadelbaum,
Stammdurchmesser ca. 40 bis 60 cm, vollständig roden, Schnittmaterial
laden und einschließlich Transport- und
Entsorgungskosten fachgerecht
entsorgen.
Menge: 3,000 Stk

**1.1.40 Rodung Solitärstrauch mehrstämmig bis 5m**
Solitärstrauch fällen, Wuchshöhe und -breite bis ca. 5,0 m, mehrstämmig,
inklusive Rodung des Wurzelstockes und
Wiederauffüllung der entstandenen
Grube mit geeignetem
Oberboden.

Gerodetes Material anschließend laden und
einschließlich Transport- und
Entsorgungskosten
fachgerecht entsorgen.
Menge: 2,000 Stk

**1.1.50 Flächenrodung Strauchgehölzer mehrstämmig bis 3m**
Strauchartigen Gehölzaufwuchs im Zwischenhof- und Gartenbereich,
einschließlich Bodendecker und Wurzelwerk roden,
Wuchshöhe bis ca. 3,0 m,
Grünschnittmaterial laden und
einschließlich Transport- und
Entsorgungskosten fachgerecht
entsorgen.

Ausführung im Bereich der
Zwischenhof- und Gartenfläche
auf mehreren Teilbereichen.
Menge: 10,000 m2

#### Abschnitt 1.2 Rückbauarbeiten

**1.2.20 Rückbau und Entsorgung Natur- und Betonwerksteineinfassungen**
Vorhandene Randeinfassungen bestehend aus Natur- oder Betonwerksteinen verschiedener Abmessungen,
einschließlich
Rückenstütze aus Beton abbrechen,
aufnehmen, laden, transportieren
und inklusive Transport- und
Entsorgungskosten gemäß
Kreislaufwirtschafts- und Abfallgesetz
fachgerecht entsorgen.

Die Abrechnung erfolgt auf Längenmaß.
Menge: 35,000 m

**1.2.30 Rückbau und Entsorgung Betonmauerteilstücke**
Betonmauerteilstück im Zwischenhof, Höhe ca. 25 cm, Breite ca. 25 cm,
abbrechen,
aufnehmen, laden, transportieren
und inklusive Transport- und
Entsorgungskosten gemäß
Kreislaufwirtschafts- und Abfallgesetz
fachgerecht entsorgen.

Foto rückzubauendes Betonmauersteiltück:

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Menge: 6,000 m

**1.2.40 Rückbau und Entsorgung Betonkranz Schachtmauerwerkoberseiten**
Vorhandene, massive Beton- oder Mauerziegelkränze oberseitig vorhandener Schächte vollständig,
einschließlich Abdeckung
aus Stahlplatte oder Stahlgitter
rückbauen, aufnehmen, aufladen
und inklusive Transport- und
Entsorgungskosten
fachgerecht entsorgen.

- Schachtabmessungen ca. 85 x 50 cm und ca. 100 x 30 cm
- Schachttiefe ca. 150 cm

Abgerechnet wird die rückgebaute
Stückzahl.
Menge: 3,000 Stk

**1.2.60 Rückbau und Entsorgung Bodenablauf mit Stahlabdeckung**
Vorhandenen Bodenablauf im Zwischenhofbereich inklusive Gitterrostabdeckung aus Stahl,
Abmessungen ca. 30 x 30 cm,
rückbauen, aufnehmen,
aufladen
und inklusive Transport- und
Entsorgungskosten fachgerecht
entsorgen.
Menge: 2,000 Stk

**1.2.70 Standrohrdemontage und Herstellung Regenwasserableitungsprovisorium**
*** Bedarfsposition ohne GB
De- und Wiedermontage der vorhandenen Regenstandrohre aus verzinktem Stahl DN 100, Länge ca. 1000 mm sowie Herstellen einer provisorischen Dachentwässerung.

Zur Ableitung des über die Fallrohre ankommenden
Regenwassers sind die Fallrohre mit
Kunststoffrohren/-bögen entsprechend umzulegen. Anzunehmende Rohrlänge ca. 10 m.

Die Entwässerung erfolgt für die Dauer der
Arbeiten auf die freie Grundstücksfläche.

Anzahl der Fallrohre: 4 Stück

Die Abrechnung erfolgt je Stück.
Menge: 4,000 Stk

#### Abschnitt 1.3 Flächenentsiegelung

**1.3.10 Abbruch und Entsorgung Beton- und Asphaltdecken bis 150mm**
Beton- und Asphaltdecken im Bereich des Zwischenhofs und Gartens als zusammenhängende Flächenbefestigung, einschließlich
gegebenenfalls vorhandenem
Bewehrungsstahl, abbrechen, Schutt
aufnehmen, in Container oder
Fahrzeug laden und
einschließlich Transport- und
Entsorgungskosten fachgerecht entsorgen.

Stärke der Asphalt- und
Betondecken bis 150 mm.

Der Mehraufwand für den Abbruch bei einer
Dicke über 150 mm,
wird in
Folgeposition separat vergütet.
Menge: 50,000 m2

**1.3.20 Zulage Rückbau und Entsorgung einbetonierte Eisenschienen**
Zulage zur Vorposition für den Mehraufwand zum Ausbau der im Boden vorhandenen, einbetonierten Schienen bestehend aus Flacheisen oder Flachstahl unterschiedlicher Dicken und Breiten, Dimensionen siehe Foto.

Ausgebaute Stahlteile
aufnehmen, laden, transportieren
und inklusive Transport- und
Entsorgungskosten gemäß
Kreislaufwirtschafts- und Abfallgesetz
fachgerecht entsorgen.

Beispielfoto einbetonierte Eisenschiene:

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
Die Abrechnung erfolgt über das Längenmaß der  ausgebauten Stahlteile.
Menge: 20,000 m

**1.3.30 Zulage für 10mm Abbruchmehrstärke**
Zulage zu vorbeschriebenem Beton- und
Asphaltdeckenabbruch
für je 10 mm pro Quadratmeter
Mehrstärke.
Menge: 80,000 m2

**1.3.40 Abbruch und Entsorgung Natursteinpflasterdecken**
Position wie vor beschrieben, jedoch Abbruch befestigte Flächen bestehend aus
Natursteinpflaster verschiedener Formate,
Dicke ca. 8-12 cm, einschließlich
vorhandener Bettung aus
Splitt oder Mörtel.
Menge: 10,000 m2

#### Abschnitt 1.4 Erd- und Landschaftsbauarbeiten

**1.4.10 Oberboden abtragen und lagern**
Oberboden im Garten- und Zwischenhofbereich inklusive pflanzicher Bodendecke, Bodengruppe 2
nach DIN 18915, profilgerecht
abtragen und nach
Angabe der Bauleitung auf festgelegte
Flächen transportieren,
zu Mieten aufsetzen und für
den späteren Wiedereinbau gemäß
DIN 19731 fachgerecht lagern.

Abtragdicke über 10 bis 30 cm,
Förderweg bis ca. 40 m.

Abrechnung nach Mengenermittlung und
Aufmaß an der
Entnahmestelle.
Menge: 75,000 m3

**1.4.20 Boden für Wege- und Pflasterflächen ausheben und lagern**
Boden Bodenklasse 3-5 nach DIN 18300, im Bereich der herzustellenden Pflasterflächen,
mit unterschiedlichen Bodenklassen, nach
Abtrag des Oberbodens höhen- und profilgerecht
lösen und lagern, Förderweg bis ca. 40 m.

Abtragtiefe bis ca. 0,6 m

Abfuhr und Deponierung werden gesondert vergütet,

Homogenbereich B1-B2.

Das Planum der Aushubsohle ist auf die
herzustellenden Flächen
auszulegen.
Maximale Abweichung des Planums
plusminus zwei Zentimeter.

Die Sohle ist sauber abzuziehen
und zur Aufnahme der Schottertragschicht
ausreichend nachzuverdichten.
Menge: 30,000 m3

**1.4.30 Boden für Fundamente ausheben und lagern**
Boden für Einzel- und Streifenfundamente profilgerecht ausheben und Aushubmassen seitlich
getrennt nach Deck- und Bodenschichten lagern.

Fundamentgräben in verschiedenen Breiten.

Homogenbereich B1-B2.

Das Planum der Fundamentsohle ist in einer maximalen Abweichung
plusminus zwei Zentimeter
herzustellen.

Die Entsorgung überschüssiger Erdmassen wird in Folgeposition separat
vergütet.

Die Abrechnung erfolgt über die
Fundamentquerschnitte.

Aushubtiefe bis ca. 1,25 m.
Menge: 20,000 m3

**1.4.40 Boden für Leitungs- und Kabelgräben ausheben und lagern**
Boden der Kabelgräben profilgerecht ausheben und Aushubmassen seitlich getrennt nach Deck- und Bodenschichten lagern.

Homogenbereich B1-B2.

Angleichen der Sohle im plangemäßen Gefälle
und Profil, verfüllen und verdichten von
Kabel- und
Leitungsgräben nach erfolgtem Sandeinbau
mit seitlich gelagerten Aushubmassen.

Der Tranport und die Entsorgung von
überschüssigem Aushubmaterial
wird in Folgeposition
separat vergütet.

Aushubtiefe bis ca. 1,75 m.
Menge: 5,000 m3

**1.4.50 Abtransport und Entsorgung Erdmassen LAGA Z0**
Ausgehobene oder abgetragene, gelagerte Erdmassen die nicht für den Wiedereinbau benötigt oder
verwendet werden können,

- nicht schadstoffbelastet,
- Kategorie LAGA Z0,
- Abfallschlüssel nach AVV 170504 Boden und Steine,

aufnehmen, auf geeignetes Fahrzeug
oder in Container laden und
fachgerecht entsorgen.

Transportweg auf dem Grundstück bis ca. 40 m.

In diese Position ist die ordnungsgemäße
Entsorgung einschließlich anfallender
Transportkosten, Deponiegebühren
und sämtlicher Nebenkosten
einzurechnen.

Der Nachweis ist zu führen.

Die Abrechnung erfolgt auf Tonnen.
Die Wiegescheine sind
Abrechnungsgrundlage.
Menge: 20,000 t

**1.4.60 Abtransport und Entsorgung Erdmassen LAGA Z1**
Position wie vor beschrieben, jedoch Erdmaterial der
Kategorie LAGA Z1, leicht belastet.
Menge: 1,000 t

**1.4.70 Abtransport und Entsorgung Erdmassen LAGA Z2**
*** Bedarfsposition ohne GB
Position wie vor beschrieben, jedoch Erdmaterial der
Kategorie LAGA Z2, mittelstark belastet.
Menge: 1,000 t

**1.4.80 Zulage Handschachtung**
*** Bedarfsposition ohne GB
Zulage zu vorbeschriebenen Aushubpositionen für die
Durchführung ohne Maschinen als
Handschachtung, in den
Bereichen die auf Grund beengter
Situation nicht durch
entsprechendes Aushubgerät erreicht
werden können.
Handschachtungen sind vor
Beginn mit der
Bauleitung abzustimmen.
Menge: 1,000 m3

**1.4.90 Aushubmaterial verfüllen und verdichten**
*** Bedarfsposition ohne GB
Seitlich gelagertes Aushubmaterial wieder lagenweise einbauen und maschinell
fachgerecht verdichten.
Die Abrechnung erfolgt im eingebauten und
verdichteten Zustand.
Menge: 1,000 m3

**1.4.100 Lieferung und Einbau Kies 8/32mm**
*** Bedarfsposition ohne GB
Kiesfilterschicht, kapillarbrechend, unter Boden- oder Fundamentplatten einschließlich Verdichten.

Die Einhaltung des
geforderten Verdichtungsgrades ist nachzuweisen.
Der Anteil abschlämmbarer Bestandteile
darf maximal 5 % betragen,
Abdeckung gesondert.

- Zweck: Schutz vor aufsteigender Feuchtigkeit
- Körnung: 8-32 mm
- Dicke: ca. 30 cm
- Material: gewaschener Kies
Menge: 1,000 m3

**1.4.110 Lieferung und Einbau standfestes Material 0/56mm**
*** Bedarfsposition ohne GB
Abraumschotter oder Grubenkies, Körnung 0/56 mm, als
standfestes Material anstelle des zum
Einbau nicht geeigneten Materials
liefern,
fachgerecht einbauen und
maschinell lageweise verdichten.

Die Abrechnung erfolgt im eingebauten und
verdichteten Zustand.
Menge: 1,000 m3

#### Abschnitt 1.5 Kabelleitungstiefbauarbeiten

**1.5.10 Liefern und Einbringen von Sand 0/4mm**
Einbetten und Überschütten von Kabeln, profilgerecht
mit vom Auftragnehmer zu lieferndem Material.
Das Material darf keine aggressiven Bestandteile enthalten.

Material Steinfreier Sand 0/4 mm

Vor dem Verlegen der Kabel ist eine 10 cm starke und
verdichtete Sandschicht auf der
Grabensohle einzubauen
und zu gewährleisten, dass alle Leitungen und Kabel auf der
ganzen Länge satt aufliegen.
Nach den Verlegearbeiten sind die Kabel
über deren gesamte
Länge und Grabenbreite mit Sand
abzudecken und fachgerecht
zu verdichten.
Der Sand ist bis 15 cm verdichtet über den
Scheitel der
Leitung/en einzubauen.

Die Lieferung der Erdkabel erfolgt bauseits durch den zuständigen Elektrofachbetrieb.
Menge: 4,000 m³

#### Abschnitt 1.6 Entwässerungskanalarbeiten

**1.6.10 Regenwasser-Kanalrohr PVC DN110**
Kanalrohr für Regenwasserleitungen liefern und verlegen, einschließlich Bettung und Umhüllung.

Wandverstärkte Rohrleitungen DN 110,

- mit Steckmuffen
- mindestens Rohrreihe 6
- aus weichmacherfreiem PVC
- mit glatten Rohrinnenoberflächen
- einschließlich eingelegter Dichtringe
- Farbe BLAU
- Stoßfugen mindestens 5 mm maximal 15 mm

liefern und einschließlich Rohrummatelung aus
Bettungsschicht
nach DIN EN 1610 Typ 1, 100 mm und
Abdeckung 150 mm mit stein- und
lehmfreiem Sand 0/4 mm,
fachgerecht in vorhandene Rohrgräben
einbauen.

Angebotenes Fabrikat '..........................................................'

Die Verlegevorschriften des Herstellers
sind zu beachten.
Menge: 20,000 m

**1.6.20 Zulage Formstücke DN110**
Zulage zur Vorposition für Lieferung und Einbau entsprechend erforderlich werdender Formstücke DN 110.

Hierzu zählen unter anderem

- Bögen (15-88°)
- Abzweige (45°, 90°)
- Übergangsrohre
- Überschiebemuffen
- Doppelsteckmuffen
- Ausläufe
- Muffenstopfen
- etc.

Die Abrechnung erfolgt auf Stück.
Menge: 15,000 Stk

**1.6.30 Betonablauf mit Gussabdeckung**
Hofablauf als Punkteinlauf mit Gussabdeckung und Zargenrahmen, aus hochschlagzähem,
mineralisch bewehrtem Spezialbeton, formstabil,
einschließlich
Schlammeimer, Geruchsverschluss
und
einbetonierter KG-Muffe für Rohranschluss DN 110,
liefern und einschließlich Betonfundament
fachgerecht gemäß
Einbauanleitung des Herstellers, in fix und
fertiger Arbeit
einbauen.

Beispielfabrikat:
BIRCO, ACO

Angebotenes Fabrikat: '..........................................................'
Menge: 2,000 Stk

**1.6.40 Betonrinne mit Gussabdeckung**
Entwässerungsrinne ohne Innengefälle mit integrierter zweiseitiger Aufschwemmsicherung sowie gusseiserner
Zarge und Abdeckung, Baulänge 1000 mm,
aus Beton C 40/50 CE-Konform DIN V 19580,
bis Belastungsklasse E 600 gemäß DIN EN 1433,
mit Gusszarge
mit Sicherheitsfalz
einschließlich der erforderlichen
Anfangs- beziehungsweise Endscheiben
liefern und inklusive
Betonfundament, Schnitte zur
Längenanpassung, Stirnwände,
Abdichtungen sowie Anschluss an
Ablaufrohr, gemäß Herstellerangaben
fachgerecht einbauen.

Doppelsteg-Gussabdeckung mit

- vierfach M8-Verschraubung pro Meter
- Verschiebesicherung
- Rutschhemmklasse R11/V10

Beispielfabrikat:
BIRCOlight Entwässerungsrinne mit Gusszarge NW 100

Angebotenes Fabrikat: '..........................................................'
Menge: 14,000 m

**1.6.50 Betonsinkkasten mit Gusszarge**
Liniensinkkasten aus Beton C 40/50, mit Gusszarge, einteilig, Belastungsklasse E 600 in
Anlehnung an die DIN EN 1433,
für ein- oder zweiseitigen Rinnenanschluss,
einschließlich Schlammeimer,
innenliegendem Geruchsverschluss und
einbetonierter KG-Muffe für
Rohranschluss DN 110,
Abmessungen L/B/H ca. 500/161/540 mm,
liefern und
nach Einbauanleitung des
Herstellers fachgerecht verlegen und
anschließen.

Beispielfabrikat:
BIRCOlight Sinkkasten mit Gusszarge NW 100

Angebotenes Fabrikat: '..........................................................'
Menge: 4,000 Stk

**1.6.60 Betonbodenwanne mit Kunststoffzarge und Einlegematte 1000x500 mm**
Bodenwanne aus Polymerbeton, mit integrierter, korrosionsfreier schwarzer Kunststoffzarge und passender Einlegematte für den Außenbereich
als Cassettenbürste mit
Aluminiumträgerprofil, mit
ausschneidbarer
Vorformung in allen vier Ecken zum Anschluss an die Grundleitung,
Kombination mit mehreren
Bodenwannen für eine modulare
Bauweise möglich,
liefern und fachgerecht nach
Herstellerangaben einbauen.

- Baulänge 1000 mm
- Baubreite 500 mm
- Bauhöhe 80 mm

Beispielfabrikat:
ACO Vario 2.0 Schuhabstreifer Hybrid-Bodenwanne

Angebotenes Fabrikat:: '..........................................................'
Menge: 2,000 Stk

**1.6.70 Betonbodenwanne mit Stahlzarge und Gitterrost 1000x500mm**
Schuhabstreifer Bodenwanne aus Polymerbeton, mit integrierter Stahlzarge verzinkt, mit einliegendem
Maschenrost 30/10 Stahl verzinkt,
mit Ablaufloch für
Rohrstutzen DN 100 und Mittelstütze,

- Maschenweite 30/10 mm
- Baulänge 1000 mm
- Baubreite 500 mm
- Bauhöhe 80 mm

liefern und nach Herstellerangaben
fachgerecht einbauen.

Beispielfabrikat:
ACO, BIRCO

Angebotenes Fabrikat:: '..........................................................'
Menge: 2,000 Stk

**1.6.80 Stahlaufsatzkranz für Lichtschachterhöhung VSt 800x500mm**
Erhöhung der vorhandenen Lichtschachtwände mittels auf Bestandslichtschachtköpfen
montiertem Aufsatzkranz aus Stahl.
Lichtschachtaufsatz
als Fertigteil, ca. 50 mm hoch, einteilig,
mit vier Verbindungslaschen als Verschiebeschutz zur Verschraubung mit dem
Bestandsschacht, Abhebesicherung
einschließlich vier
Befestigungshülsen zur Montage sowie schmaler Rostkante zum direkten Anpflastern,
liefern
und inklusive Verbindungs- und Befestigungsmaterial fachgerecht einbauen.

- Material: Stahl verzinkt
- Abmessungen (BxT): ca. 800 x 500 mm
- Aufstockhöhe (H): ca. 50 mm

Beispielfabrikat:
ACO Stahlaufaufsatz

Angebotenes Fabrikat:: '..........................................................'
Menge: 4,000 Stk

**1.6.90 Zargenrahmen für Lichtschachtabdeckung VSt 800x500mm**
Einbauzarge für Lichtschachtkopf zur Aufnahme und Sicherung der Gitterrostabdeckung, aus
Stahl feuerverzinkt, Abmessungen
ca. 800 x 500 mm,
Höhe ca. 2-3 cm, liefern
und fachgerecht gemäß Herstellervorschrift
höhen- und fluchtgerecht in fix und
fertiger Arbeit inklusive Befestigungsmittel einbauen.
Beispielfabrikat:
ACO, MEA

Angebotenes Fabrikat:: '..........................................................'
Menge: 4,000 Stk

**1.6.100 Gitterrost-Lichtschachtabdeckung VSt 800x500mm**
Lichtschachtabdeckung als Gitterrost aus verzinktem Stahl, Abmessungen
ca. 800 x 500 mm, passend zu vorbeschriebenem Zargenrahmen, Maschenweite 30/10, begehbar,
Rutschhemmungsklasse 11,
liefern und fachgerecht gemäß
Herstellerangaben einbauen.

Beispielfabrikat:
ACO

Angebotenes Fabrikat:: '..........................................................'
Menge: 4,000 Stk

**1.6.110 Betonbodenwanne mit Stahlzarge und Einlegerrmatte 1000x500mm**
*** Bedarfsposition ohne GB
Bodenwanne aus Polymerbeton, mit integrierter Stahlzarge verzinkt, mit Ablaufloch für Rohrstutzen DN 100 und Entwässerungsanschluss
für den wasserdichten Ablauf,
mit Laubfang, Schraubring, Geruchsverschluss und Rückstaueinheit sowie inklusive
passender Einlegermatte als Cassettenbürste mit
Trägerprofil aus Aluminium,
Ausführung für den
Außenbereich, Farbe schwarz,
komplett liefern und nach
Herstellerangaben fachgerecht einbauen.

- Baulänge 1000 mm
- Baubreite 500 mm
- Bauhöhe 80 mm

Beispielfabrikat:
ACO, BIRCO

Angebotenes Fabrikat:: '..........................................................'
Menge: 4,000 Stk

**1.6.120 Kunststofflichtschacht mit Maschenrost 1000x1000x600mm**
*** Bedarfsposition ohne GB
Lichtschacht 1000 x 1000 x 600 mm aus glasfaserverstärktem Kunststoff für Fensterbreiten bis 1000 mm.
Begehbar, befahrbar und druckwasserdicht montierbar, mit dreiseitigem Bodengefälle und Entwässerungsöffnung DN 100 für Entwässerungsanschluss, Rückstauverschluss und Verschluss.
Integrierte Befestigungsmöglichkeit für Rostabhebesicherung und Kittrille.
280 mm Höhenverstellbereich (je nach Montageset), sowie mit Einschiebenut für erhältliche Rückwand. Mit Aufnahme zur bohrlosen Montage einer Rostabhebesicherung.

Lichtschachtrost in Ausführung Maschenrost 30 x 10 mm, begehbar bis 1,5 kN (ca. 150 kg),
Stahl verzinkt, mit Aufnahme zur bohrlosen Montage einer Rostabhebesicherung.
Freier Lüftungsquerschnitt von 0,459 m².

Montageset zur Lichtschachtmontage mit Höhenfeinjustierung.

Montageset bestehend aus Rast- und Führungsblock, Feder, Schwerlastanker, Sechskantschrauben, Beilegescheiben und Rostabhebesicherung.

Lichtschachtset komplett liefern und in fix und fertiger Arbeit (ohne umseitige Abdichtungsarbeiten) fachgerecht einbauen.

Beispielfabrikat:
ACO Therm Lichtschacht

Angebotenes Fabrikat: '...............................................................'
Menge: 4,000 Stk

**1.6.130 Edelstahlablauf mit Gitterrostabdeckung**
*** Bedarfsposition ohne GB
Einzelablauf geprüft gemäß DIN EN 1253‑2,

- aus Edelstahl
- Baustoffklasse A1, nicht brennbar
- einteilig
- inklusive Gitterrost
- Stutzenneigung 90°
- mit Anschlussflansch Breite 120 mm
- gemäß DIN 18532 für Gussasphalt
- Belastungsklasse M125

liefern und einschließlich Betonfundament
fachgerecht gemäß
Einbauanleitung des Herstellers, in fix und
fertiger Arbeit im Bereich des neuen
Gussasphaltestrichs nach Erfordernis
einbauen.
Menge: 1,000 Stk

**1.6.140 Stahlablauf mit Maschenrostabdeckung VSt**
*** Bedarfsposition ohne GB
Hofablauf aus Stahl S235JR – stückverzinkt nach DIN EN ISO 1461, mit quadratischem Einlaufrand, Materialstärke 2 mm,
Ablauf waagerecht DN 100,
Abmessungen ca. 250 x 250 mm,
einschließlich Maschenrostabdeckung
aus verzinktem Stahl, MW 30/10 mm, begehbar,
inklusive Arretierung
liefern, höhen- und fluchtgerecht auf
Betonfundament, mit umlaufenden 8 cm
breiten Seitenstützen
aus mindestens Betongüte C12/15
fachgerecht nach
Herstellervorschrift einbauen
und an die Rohrleitung anschließen.

Beispielfabrikat:
ACO Hofablauf Typ 710

Angebotenes Fabrikat: '..........................................................'
Menge: 2,000 Stk

**1.6.150 Stahlrinne mit Maschenrostabdeckung**
*** Bedarfsposition ohne GB
Entwässerungsrinne als gedeckte Kastenrinne mit durchgehender Rostauflage, aus Stahl S235JR - stückverzinkt nach DIN EN ISO 1461,
Materialstärke 3 mm,
Belastung bis C 250, in
Anlehnung an DIN EN 1433,
Rinne ohne Gefälle,
in Baulängen bis 2 m an einem Stück,
mit Steckverbindungen,
inklusive aller Passlängen sowie
Maschenrostabdeckung aus
verzinktem Stahl MW 30/10 mm,
liefern und höhen- und
fluchtgerecht auf 15 bis 20 cm starken Betonbett mit mindestens 15 cm breiten Seitenstützen
aus mindestens Betongüte C20/25 nach EN 206/1, nach Herstellervorschrift fachgerecht einbauen.

Beispielfabrikat:
ACO Kastenrinne Typ 603

Angebotenes Fabrikat: '..........................................................'
Menge: 14,000 m

#### Abschnitt 1.7 Betonarbeiten

**1.7.10 Beton C12/15 für Sauberkeitsschichten**
Beton C12/15 für Sauberkeitsschicht unter Fundamenten liefern und höhenmäßig im Bereich der nachfolgenden Leistungspositionen
fachgerecht einbauen und
ordnungsgemäß verdichten.

- Bauteil: Sauberkeitsschichten unter Fundamenten
- Einbaustärke: ca. 5-15 cm
- Festigkeitsklasse: C 12/15
- Expositionsklasse: X0
- Oberfläche: eben abgezogen

Die Abrechnung erfolgt über das Raummaß.
Menge: 1,500 m3

**1.7.20 Beton C25/30 für Fundamente**
Beton C25/30 für Streifen- und Einzelfundamente liefern und höhenmäßig im Bereich der nachfolgenden
Leistungspositionen fachgerecht einbauen und
ordnungsgemäß verdichten.

- Bauteil: Punkt- und Streifenfundamente
- Einbaustärke: ca. 40-60 cm
- Festigkeitsklasse: C 25/30
- Expositionsklasse: XC2, XF1, WF
- Oberfläche: eben abgezogen

Zulässige Höhenabweichung der
Fundamente plusminus 5 mm.
Menge: 3,000 m3

**1.7.30 Schalung für Fundamente**
*** Bedarfsposition mit GB
Schalung für Einzel- und Streifenfundamente,
sägerauh,
liefern und fachgerecht herstellen.
Menge: 20,000 m2

**1.7.40 Betonstabstahl BST S (A)**
Betonstabstahl BST S (A) alle Durchmesser, alle Längen
liefern,
schneiden, biegen und verlegen.

Die Abrechnung erfolgt nach Stahlliste.
Betonstabstahl für
sämtliche bewehrten Betonbauteile.
Menge: 170,000 kg

**1.7.50 Betonstahlmatten BST 500 M**
Betonstahlmatten BST 500 M, als Lagermatten nach DIN 488,
liefern,
schneiden, biegen und verlegen.

Die Abrechnung erfolgt auf Nachweis
nach Stahlliste.
Betonstahlmatten für
sämtliche bewehrten Bauteile
Menge: 70,000 kg

**1.7.60 Fundamentleerrohr DN50**
Leerrohr zur Kabeldurchführung im Bereich der Fundamente,

- Elektroinstallationsrohr DIN EN 61386-22, DIN EN 60423,
- nicht flammenausbreitend,
- aus PVC-U mit Kunststoffmantel aus PVC-P,
- mit hochgleitfähiger Innenschicht,
- doppelwandig, innen gewellt, außen glatt, biegsam,
- Außendurchmesser 50 mm,

liefern und  im Bereich der Einzel- und Streifenfundamente gemäß den Verlegerichtlinien des Herstellers
und Angaben der Bauleitung
fachgerecht einbauen.

Beispielfabrikat:
FRÄNKISCHE
Angebotenes Fabrikat: '..........................................................'
Menge: 5,000 m

**1.7.70 Fundamentleerrohr DN70**
Position wie vor beschrieben, jedoch
Nenngröße DN 70.
Menge: 10,000 m

#### Abschnitt 1.8 Pflaster- und Plattenarbeiten

*Hinweis*
Zur Ausführung kommt ein versickerungsfähiges Pflastersystem mit dokumentiertem Systemaufbau und folgenden hydraulischen Mindestanforderungen:

- Durchlässigkeitsbeiwert kf ≥ 10⁻⁵ m/s
- Oberflächeninfiltration ≥ 270 l/s·ha

**1.8.10 Speicherschicht Schotter 32/63 20cm**
Frostschutz-/Speicherschicht aus grobem Schotter,

- Körnung 32/63 mm
- Stärke 20-25 cm

liefern,
fachgerecht einbauen und lageweise
maschinell verdichten.
Menge: 20,000 m3

**1.8.20 Tragschicht Schotter 16/32 40cm**
Wasserdurchlässige Tragschicht aus frostsicherem, kornabgestuftem Schotter,

- ohne Feinanteile
- Körnung 16/32 oder 32/56 mm
- Stärke 35-40 cm

liefern,
fachgerecht einbauen und lageweise
maschinell verdichten.
Die ZTV SoB-StB 04 ist zu beachten.

In der Tragschicht ist das erforderliche
Gefälle für die Pflasterdecke
herzustellen, sodass
die spätere Bettungsschicht an
allen Stellen
die gleiche Stärke aufweist.

Die Abrechnung erfolgt im eingebauten und
verdichteten Zustand..
Menge: 40,000 m3

**1.8.30 Bettungsschicht Edelsplitt 2/5mm 4cm**
Wasserdurchlässige Bettungsschicht aus Edelsplitt ohne Feinanteile,

- Material gebrochener und gewaschener Splitt 2/5 oder 1/3 mm
- Wasserdurchlässigkeitsbeiwert kf ≥ 10⁻⁴ m/s
- Mindestdicke 4-5 cm im verdichteten Zustand

liefern und gemäß
Herstellervorgaben fachgerecht
einbauen und verdichten.
Menge: 100,000 m2

**1.8.40 Beton-Ökopflaster 20x10x8cm**
Versickerungsfähiges Pflastersteinsystem aus Beton nach DIN EN 1338, mit geprüfter
Versickerungsleistung,

- Pflasterformat 20 x 10 x 8 cm
- Farbe Grau
- Sickerfugen 7 mm
- Fugenverschluss mit Edelsplitt 1/3 mm

liefern und in vorbeschriebenem Bettungsmaterial fachgerecht verlegen.

Die Pflastersteine sind gemäß den Angaben der Bauleitung nach festgelegten Verlegemustern einzubauen.

Nach dem Verlegen ist in Abständen
von zwei Meter die Fläche auszurichten und die
Rechtwinkligkeit zu überprüfen.
Das Schließen der Fugen muss kontinuierlich mit dem Fortschreiten des Verlegens beibehalten werden.
Der saubere Pflasterbelag ist mit einem Flächenrüttler mit einem Betriebsgewicht bis ca. 200 kg
und einer Zentrifugalkraft bis ca. 30 kN bis
zur Standfestigkeit abzurütteln.

Der Belag darf nur im trockenen Zustand mit einer Plattengleitvorrichtung abgerüttelt werden.
Nach dem Abrütteln sind die Fugen erneut zu schließen
und überschüssiges Fugenmaterial
unmittelbar aufzunehmen und zu entsorgen.

Die Verlegevorschriften des Herstellers sowie
die Angaben der DIN 18318 der ZTV Pflaster-StB 20
und dem Merkblatt für Versickerungsfähige Verkehrsflächen (MVV) sind zu beachten.

Die Leistungen verstehen sich einschließlich aller
erforderlichen Nebenarbeiten.

Das Zuschneiden an Rändern oder Rundungen
wird in Folgeposition separat vergütet.

Beispielfabrikat:
KANN MultiTec-Aqua

Angebotenes Fabrikat '..........................................................'
Menge: 100,000 m2

**1.8.50 Zuschnitt Betonpflaster**
Schneiden vorbeschriebener Betonpflaster,
Steindicken 8 bis 14 cm, mit Nassschneidegerät für Anpassungen an Pflasterränder,
Anschlussbereichen, Schrägen
und Rundungen.
Abgerechnet wird die Länge hergestellter
Pflasterschnitte.
Menge: 15,000 m

**1.8.60 Betonwinkelsteine 40x30x40cm**
Unbewehrter Winkelstein aus Beton zur Einfassung und Geländeabgrenzung,

- Steinabmessungen ca. 40 x 30 x 40 cm
- Farbe Grau
- Einbaubereich Geländeabgrenzung Gartenfläche und nach Erfordernis.

liefern und fachgerecht inklusive
mindestens 20 cm starkem und 50 cm breitem
Magerbetonfundament C 12/15 fachgerecht nach Normvorschrift einbauen.

Die Fugen sind mit einer Breite von 5 mm auszuführen
und auf der Rückseite mit entsprechend
geeigneten und bauaufsichtlich zugelassenen Abdichtungsmaterialien fachgerecht und
dauerhaft abzudichten.
Dieser Aufwand ist in diese Position einzukalkulieren
und wird nicht gesondert vergütet.
Als Hinterfüllung dient frostsicheres
Material wie Lava oder Kies.
Erforderliche Zuschnitt- und Anpassarbeiten
sind in diese Position mit einzukalkulieren.

Angebotenes Fabrikat: '..........................................................'
Menge: 18,000 m

**1.8.70 Randeinfassung Betonbord 8x25x100cm**
Lieferung und Einbau Randeinfassung für Wege-, Pflaster-, Beet- und Pflanzflächen
mit Betonbord,
höhen- und fluchtrecht in
Beton C12/15 oder C20/25 versetzt, Unterbeton
mindestens 20 cm stark
einschließlich
der Herstellung dauerelastischer
Dehnungsfugen im Abstand von
maximal 10 m.

- Abmessungen 8 x 25 x 100 cm
- Witterungswiederstand D
- Abriebwiederstand I
- Biegezugfestigkeit T
- Material Beton C25/30
- Kanten gefast
- Farbe Grau

Die Abrechnung erfolgt auf Längenmaß.
Menge: 15,000 m

**1.8.80 Randeinfassung Betonbord 8x30x100cm**
Randeinfassung wie vor beschrieben, jedoch Tiefbord
mit Abmessungen 8 x 30 x 100 cm.
Menge: 20,000 m

**1.8.90 Zuschnitt Betonborde**
Zuschnitt der Betonborde der Vorpositionen mit geeignetem Motorschneidgerät und
diamantbesetzter Trennscheibe.

Die Abrechnung erfolgt je Stück
zugeschnittenem Betonbord.
Menge: 15,000 Stk

**1.8.100 Betonblockstufen**
Betonblockstufen gefertigt nach Richtlinie für Betonteile ohne
Norm mit Gütezeichen (RiBoN). Frost- und Tausalzwiderstandsfähig, Rutschhemmung R13 nach DIN 51130, vordere und hintere Kante sowie Stöße und aufgehende Ecken gefast,
Trittfläche, Stöße und Köpfe in wassergestrahlter
Oberfläche.

- Abmessungen ca. 50/75/100/125 x 35 x 15 cm
- Farbe Grau

Betonblockstufen liefern und auf einem 20 cm starken, frostfrei gegründeten und wasserdurchlässigen
Fundament aus Magerbeton C12/15 fachgerecht versetzen.

Beim Aufbau der Treppenanlage ist auf die fachgerechte Entwässerung zu achten. Wasser von Oberflächen sowie seitlich
und durch Fugen eindringendes
Wasser ist abzuleiten
damit es nicht zu Staunässe und damit zu Folgeschäden wie Aussinterungen, Ausblühungen
und Frostschäden kommt.
Die Verlegung der Stufen erfolgt mit 5 mm Gefälle auf 1-2 cm dicken Mörtelquerstreifen
(Mörtelgruppe MG III).

Die Stufen sind mit 5 mm breiten Stoßfugen
und 10 mm Lagerfugen zu versetzen.

Die Abrechnung erfolgt über die Stufenlänge einschleißlich aller
Nebenleistungen.

Das Merkblatt "Außentreppen" des Zentralverbandes Deutsches Baugewerbe sowie das Merkblatt "Treppen und Stufenanalagen aus Betonbauteilen im Außenbereich“ des Betonverband SLG sind zu beachten!
Die Schottertragschicht wird in gesonderter Position vergütet.
Das Herstellen des abgetreppten Unterbaus
ist in den
Einheitspreis einzukalkulieren.
Menge: 10,000 m

#### Abschnitt 1.10 Gussasphaltestricharbeiten

**1.10.10 Abtrag und Entsorgung Beton- und Estrichbuckel mit Fliesenaltbelag**
Entfernung der linear und partiell im Betonbestandsboden der Durchfahrten, in den Randbereichen vorhandenen, ca. 250-300 mm breiten und bis zu ca. 50 mm dicken Auftragsstellen bestehend aus Beton sowie Estrich mit Fliesenaltbelag.

Beispielfoto Estrichbuckel mit Altfliesen:

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
Vorhandene Beton- und Estrichbuckel einschließlich Fliesenaltbelag, mittels
geeignetem
Gerät maschinell durch abstemmen oder
fräsen, zur Erreichung des
erforderlichen Höhenniveaus im
Bezug auf den in
Folgepositionen beschriebenen Gussasphaltestricheinbauvollständig entfernen

Anfallender Schutt ist aufzunehmen, aufzuladen
und inklusive Transport- und
Entsorgungskosten
fachgerecht zu entsorgen.

Abgerechnet wird das Flächenmaß
der tatsächlichen Abtragsstellen.
Menge: 15,000 m2

**1.10.20 Herstellung Planebenheit Bestandsbetonbodenfläche**
Herstellung der Planebenheit in der Betonbestandsbodenfläche mittels geeignetem
Gerät  durch fräsen oder
schleifen, zur Erreichung des erforderlichen Höhenniveaus im
Bezug auf den in Folgepositionen beschriebenen Gussasphaltestricheinbau.

Anfallender Schutt ist aufzunehmen, aufzuladen
und inklusive Transport- und
Entsorgungskosten
fachgerecht zu entsorgen.

Herstellen einer ebenen, tragfähigen
Betonoberfläche gemäß
DIN 18560-7 und DIN 18202,
als Untergrund für den Gussasphaltestricheinbau im Verbund.

Ebenheit nach DIN 18202: ≤ 3 mm Abweichung
über 2 m Messlänge.

Abgerechnet wird das Flächenmaß
der Durchfahrtsböden.
Menge: 65,000 m2

**1.10.30 Reparatur und Instandsetzung Bestandsbetonbodenfläche**
Schadhafte Bereiche der vorhandenen Betonoberfläche zur Vorbereitung für den Einbau des in Folgepositionen beschriebenen Gussasphaltestrichs im Verbund instand setzen.

Reparatur und Auffüllung von Fehlstellen oder Ausbrüchen mit geeignetem, mechanisch hoch belastbaren,
schnell und schrumpffrei härtendem
Reparaturmörtel.

Betonersatz- beziehungsweise Reparaturmörtel liefern und im Bereich größerer Fehlstellen und Ausbrüche fachgerecht, gemäß Verarbeitungsvorschrift des
Herstellers einbauen.

Produktanforderungen:

- Reparatur- und Betonersatzmörtel gemäß
- DIN EN 1504-3
- Rili-SIB DAfStb 2001
- ZTV-ING
- DIN 19573
- Verarbeitung händisch oder im Nassspritzverfahren
- Hoher Chlorideindringwiderstand
- Faserverstärkt
- Sulfatbeständig
- Frost-Tausalzbeständig
- Niedrig wirksamer Alkaligehalt (SR/NA)
- Spritz- und schleuderfähig
- Gute Überkopfverarbeitbarkeit
- Klassifizierung nach Rili-Sib 2001 M3
- nach DIN EN 1504-3 R4
- Altbetonklassen A3 A4
- Druckfestigkeitsklasse gem. DIN 19573 B2
- Brandverhalten Klasse A1
- Einwirkung aus der Umgebung XALL
- Karbonatisierung XC1 XC2 XC3 XC4
- Chloride ohne Meerwasser XD1 XD2 XD3
- Chloride mit Meerwasser XS1 XS2 XS3
- Frostangriff mit/ohne Taumittel XF1 XF2 XF3 XF4
- Chemischer Angriff XA1 XA2 XA3
- Verschleißbeanspruchung XM1 XM2
- Waste Water XWW1 XWW2 XWW3
- Feuchtigkeitsklassenzuordnung WO WF WA
- Brandverhalten Klasse A1
- Feuerwiderstandsprüfung F90
- Chloridmigrationskoeffizient nach 28 d 1,17 x 10 m²/s
- Druckfestigkeit 1 d = 15 N/mm², 7 d = 40 N/mm², 28 d = 50 N/mm²
- Biegezugfestigkeit (28 d) 8,0 N/mm²
- Dyn. E-Modul 25000 N/mm²
- Oberflächenzugfestigkeit 2,0 N/mm²
- Größtkorn 2 mm

Verbrauch ca. 2,0 kg/dm³

Abgerechnet wird das Flächenmaß der reparierten Bereiche

Beispielfabrikat:
Remmers Betofix R4 SR

Angebotenes Fabrikat '..........................................................'
Menge: 10,000 m2

**1.10.40 Mechanische Vorbehandlung und Reinigung Bestandsbodenfläche**
Betonuntergrund für die in Folgepositionen
beschriebenen Arbeitsgänge zum
Gussasphaltestricheinbau, durch mechanisches
Entfernen von
Verschmutzungen, Altbeschichtungen und
absandenden oder mürben Schichten durch
Strahlen mit festen Strahlmitteln vorbereiten.

Vorbehandlung des Betonuntergrunds mittels geeignetem Verfahren
wie Stahlkugelstrahlen, Sandstrahlen, Diamantschleifen oder Fräsen, zur Erzielung eines sauberen, griffigen, saug- und tragfähigen Untergrunds.

Das gewählte Reinigungsverfahren ist anzugeben.
Ausreichende Vorkehrungen zum Schutz
angrenzender
Bauteile sowie die Beseitigung
von Strahlgut und Bauschutt sind in diese Position mit einzukalkulieren.

Der Untergrund muss nach der Behandlung
eine Haftzugfestigkeit
> 1,5 N/mm² aufweisen.

Mittels Industriestaubsauger ist der Untergrund staubfrei herzustellen

Anfallendes Strahlgut sowie abgetragenes Material wird Eigentum des Auftragnehmers
und ist umweltgerecht nach den Bestimmungen
des Gesetzgebers, einschließlich Transportkosten und Deponiegebühren zu entsorgen.
Die örtlich geltenden
Immissionsschutzbestimmungen
sind zu beachten.
Menge: 65,000 m2

**1.10.50 Haftzugfestigkeitsprüfung**
Prüfung der Haftzugfestigkeit
des gestrahlten, gereinigten und vorbereiteten
Untergrunds
mittels Haftzugprüfgerät.

Der Untergrund muss eine
Haftzugfestigkeit > 1,5 N/mm² aufweisen.

Die Messergebnisse sind zu protokollieren.
Menge: 1,000 Stk

**1.10.60 Bitumenvoranstrich Bestandsbodenfläche**
Herstellung einer Haftbrücke zwischen Betonuntergrund und Gussasphaltestrich durch liefern und
vollflächiges aufbringen einer Bitumenemulsion
oder -lösung auf den
vorbereiteten, staubfreien
und tragfähigen Betonuntergrund.

Verbrauch ca. 0,3-0,4 kg/m².
Menge: 68,000 m2

**1.10.70 Randdämmstreifen 15mm**
Schalldämmenden, temperaturbeständigen
Randstreifen
nach DIN18560-2, für Gussasphaltestrich,
Dicke 15 mm,
liefern und an Wänden
und aufgehenden Bauteilen
fachgerecht einbauen.
Menge: 50,000 m

**1.10.80 Gussasphaltnutzestrich MA-IC15, 0/8, 35mm**
Liefern und Einbauen eines Gussasphaltestrichs mit geschliffener Oberfläche als direkte Nutzschicht ohne zusätzlichen Bodenbelag.

Ausführung:

- Gussasphaltestrich nach DIN 18560 und DIN EN 13813
- Estrichart: MA (Gussasphalt)
- Härteklasse: IC15
- Einbau: im Verbund,
- Mindestdicke: 35 mm
- Kornabstufung: 0/8 mm

liefern und heiß auf den gemäß Vorpositionen vorbereiteten und gereinigten Untergrund aufbringen,verdichten, abziehen und
Oberfläche im noch heißen Zustand
mit Sand abreiben.

Das Schleifen wird in Folgepositionen separat vergütet.

Die Abrechnung erfolgt über die eingebrachte Estrichfläche.
Menge: 65,000 m2

**1.10.90 Anarbeitung an Entwässerungsrinnen und Türschwellen**
Fachgerechte Anarbeitung und Anformung des
Anschlusses
mit dem
Gussasphaltestrich an die
Entwässerungsrinnen im Bereich der
Durchfahrtstore sowie an die Schwellenbleche
der in den Durchfahrten
vorhandenen Drehflügeltüren.
Menge: 15,000 m

**1.10.100 Ausbildung Wandhohlkehlen**
Fachgerechte Ausbildung der Hohlkehlen im Bereich des Übergangs Boden und Wand,
einschließlich
sauberer Anschlussausbildung
an die Bodenfläche.
Radius der Wandhohlkehlen ca. 30-50 mm,
Menge: 50,000 m

**1.10.110 Schleifen der Gussasphaltestrichoberfläche**
Maschinelles Schleifen der Gussasphaltestrichoberfläche nach dem Erkalten zur Herstellung einer ebenen, griffigen und direkt nutzbaren Oberfläche.

Folgende Leistungen sind in diese Position einzukalkulieren:

- Mehrstufiges Schleifen der Gussasphaltoberfläche und Freilegen der Gesteinskörnung für eine gleichmäßige und matte Oberfläche
- Schleifen von Kantenbereichen
- Schleifen an Übergängen und Randfugen

Oberflächenanforderungen:

- Keine groben Schleifspuren
- Planheit und Ebenheit der Oberfläche ≤ 3 mm Abweichung über 2 m
- Gleichmäßige Oberflächenstruktur
- Rutschhemmung mindestens R10
- Ebenheit gemäß DIN 18202, Tabelle 3, Zeile 3

Anfallender Schleifstaub und Rückstände sind
aufzunehmen, aufzuladen
und inklusive Transport- und Entsorgungskosten
fachgerecht zu entsorgen.

Abgerechnet wird die fix und fertig
geschliffene Oberfläche.
Menge: 65,000 m2

#### Abschnitt 1.13 Müllcontainereinhausung

**1.13.10 1100 Liter Müllcontainer-Dreifachschrank**
Müllbehältereinhausungskonstruktion als Dreifachschrank mit Schiebetür sowie Dach-, Rück- und Seitenwandfüllung aus Vollblech, wie folgt beschrieben liefern und inklusive Befestigungs- und Verbindungsmittel in fertiger Arbeit aufstellen, montieren und richten.

Konstruktion:
Müllbehälterdreifachschrank für Tonnengröße 1100 Liter, mit Rückwand, Aluminiumrahmen aus Quadratrohr (60 x 60 mm), Dach, Rück-, Seitenwände und Türen mit Aluminium-Vollblechfüllung, U-Profil-Schutzblende aus 2 mm Edelstahl (B x T x H: 50 x 50 x 500 mm) rechts und links am Rahmen befestigt und feuerverzinkter Winkelschiene als innenliegender Anfahrschutz zur Rückwandseite.
Oberfläche/Farbe:
Alle Aluminiumteile pulverbeschichtet
Schließung:
Türen mit Schiebemechanismus oben linear geführt, Führungsschiene und Befestigungsschrauben aus Edelstahl V2A, Bodenrollen aus Polyurethan.
Befestigungsart:
Zum Aufdübeln bei +/- 0 mm auf in Vorpositionen beschriebene Fundamente. Erforderliches Bodenbefestigungsmaterial aus Edelstahl V2A Schraubanker M6 x 80 mm ist in diese Position mit einzukalkulieren.

Beispielfabrikat:
Ziegler Metallbearbeitung GmbH
Müllbehälter-Dreifachschrank STYLEOUT®BLANK 1100XL
3 x 1100 Liter mit Rückwand

Angebotenes Fabrikat: '...............................................................'
Menge: 1,000 Stk

**1.13.20 1100 Liter Müllcontainer-Doppelschrank**
*** Bedarfsposition ohne GB
Müllbehälterkonstruktion wie vor beschrieben, jedoch als Doppelschrank.

Beispielfabrikat:
Ziegler Metallbearbeitung GmbH
Müllbehälter-Doppelschrank STYLEOUT® BLANK 1100XL
2 x 1100 Liter mit Rückwand

Angebotenes Fabrikat: '...............................................................'
Menge: 1,000 Stk

**1.13.30 240 Liter Mülltonnen-Vierfachschrank**
Mülltonneneinhausungskonstruktion als Vierfachschrank mit Schiebetür, wie folgt
beschrieben
liefern, abladen und in fix und fertiger Arbeit aufbauen, aufstellen, richten und verankern.

Konstruktion:
Müllbehältervierfachschrank für Tonnengröße 240 Liter. Rahmen aus Quadratrohr (60 x 60 mm), Fangschlaufen für komfortable Bedienung der Behälter, Rückwand und Seitenwandelemente sowie Türen und Dach aus Aluminium, mit Abstreifbürsten an der Schiebetüraufhängung zum Schmutz- und Staubschutz sowie höhenverstellbarer Füße zur optimalen Ausrichtung.
Oberfläche / Farbe:
Alle Aluminiumteile pulverbeschichtet

Schließung:
Türen mit Schiebemechanismus oben linear geführt, Führungsschiene aus Aluminium, Rollen aus Kunststoff und Bolzen aus Edelstahl V2A.
Entwässerung:
Innenliegend, Ablauf oberirdisch über Außenstützen.

Befestigung:
Zum Aufdübeln bei +/- 0 mm auf in Vorpositionen beschriebene Fundamente. Erforderliches Bodenbefestigungsmaterial ist in diese Position mit einzukalkulieren.

Beispielfabrikat:
Ziegler Metallbearbeitung GmbH
Müllbehälter-Vierfachschrank STYLEOUT® BLANK
4 x 240 Liter

Angebotenes Fabrikat: '...............................................................'
Menge: 1,000 Stk

**1.13.40 240 Liter Mülltonnen-Doppelschrank**
*** Bedarfsposition ohne GB
Müllbehälterkonstruktion wie vor beschrieben, jedoch als Doppelschrank und Außenabmessungen von
ungefähr 1290 x 1470 x 900 mm.

Beispielfabrikat:
Ziegler Metallbearbeitung GmbH
Müllbehälter-Doppelschrank STYLEOUT® BLANK
2 x 240 Liter

Angebotenes Fabrikat: '...............................................................'
Menge: 1,000 Stk

#### Abschnitt 1.14 Außenmöbel

**1.14.40 Flachstahl-Fahrradanlehnbügel**
Anlehnbügel aus Flachstahl ca. 80 x 10 mm, mit abgerundeten Ecken und Fußplatten zur Befestigung ca. 80 x 200 mm,
- Ausführung ohne Innenbügel
- Nutzung doppelseitig
- Befestigungsart: zum Aufdübeln bei +/- 0 mm
- Material Stahl
- Oberfläche feuerverzinkt und beschichtet RAL 7016
- B x T x H: 850 x 80 x 850 mm
- Höhe über Flur ca. 850 mm
- Gewicht ca. 19 kg

einschließlich Befestigungsmaterial aus
Edelstahl V2A liefern und auf vorbeschriebene Fundamente
gemäß Herstellerangaben
fachgerecht montieren.

Beispielfabrikat:
Ziegler Metallbearbeitung GmbH
Anlehnbügel TAMPA pulverbeschichtet

Angebotenes Fabrikat: '...............................................................'
Menge: 7,000 Stk

#### Abschnitt 1.16 Stundenlohnarbeiten

*Hinweis*
Uunvorhersehbare, für das Gesamtwerk jedoch erforderlich werdende Leistungen auf ausdrückliche Anordnung der Bauleitung.

Für sämtliche Stundenlohnarbeiten hat der Bieter einen Stundenrapport mit Angaben zu Ort, Datum, ausgeführter Tätigkeit und Personenbezeichnung zu führen und der Bauherrschaft beziehungsweise Bauleitung unaufgefordert zu übermitteln.

**1.16.10 Facharbeiter**
*** Stundenlohnarbeiten
Facharbeiterstunden einschließlich aller Zuschläge.
Menge: 20,000 Std

**1.16.20 Helfer**
*** Stundenlohnarbeiten
Helferstunden einschließlich aller Zuschläge.
Menge: 20,000 Std

**1.16.30 Minibagger mit Bedienung**
*** Stundenlohnarbeiten
Minibaggerstunden mit Bedienung, einschließlich aller Zuschläge.
Menge: 5,000 Std

**1.16.40 Kompressor mit Bedienung**
*** Stundenlohnarbeiten
Kompressoreinsatz mit Bedienung, einschließlich aller Zuschläge.
Menge: 1,000 Std

**1.16.50 Hydraulikbagger mit Bedienung**
*** Stundenlohnarbeiten
Hydraulikbagger mit Löffelinhalt 1 bis 1,5 m³, einschließlich Bedienung und inklusive
aller Zuschläge.
Menge: 1,000 Std

**1.16.60 LkW bis 7,5t mit Bedienung**
*** Stundenlohnarbeiten
Lastkraftwagen mit Nutzlast bis 7,5 Tonnen, einschließlich Bedienung und inklusive
aller Zuschläge.
Menge: 1,000 Std

**1.16.70 LkW über 7,5t mit Bedienung**
*** Stundenlohnarbeiten
Lastkraftwagen mit Nutzlast ab 7,5 Tonnen, einschließlich Bedienung und inklusive
aller Zuschläge.
Menge: 1,000 Std
